# Ersatzpflanzung 2026 MSM Bingen Land/Kreis
Angebotsaufforderung (GAEB DA XML 3.2, DA83)
Projekt: P3102610403-26L
Währung: EUR
Vergabeart: Öffentliche Ausschreibung
Eröffnung: 24.09.2026 11:30:00
Ende der Zuschlagsfrist: 02.11.2026
Ausführungsbeginn: 01.11.2026
Ausführungsende: 31.10.2031
Auftraggeber: Landesbetrieb Mobilität Worms, LBM Worms, Schönauer Str. 5, 67547 Worms, Schönauer Straße 5, 67547 Worms, Telefon 06241/401-5, Fax 06241/401-600, E-Mail lbm@lbm-worms.rlp.de
Erstellt mit: GXML Toolbox V3.3 R20210630, iTWO_64 V12.0.618, 08.06.2026

## 2 Ersatzpflanzung MSM Bingen Kreis MZ/BIN
Datum: 08.06.2026

### Bereich 01 BAUSTELLENEINRICHTUNG

#### Abschnitt 01.01 BAUSTELLENEINRICHTUNG

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Bereich 02 VERKEHRSSICHERUNG

#### Abschnitt 02.01 VERKEHRSSICHERUNG

**02.01.0001 Verk.sich. kürzerer Dauer durchf. VZ-Plan des AN*Bew. Arbeitsst. Über 4 bis 8 Std.*B. Tageslicht**
*** Pauschalposition
Verkehrssicherung an Arbeitsstellen von kürzerer Dauer
aufstellen, beseitigen, vorhalten, warten und betreiben. Vorübergehende Sicherungsmaßnahmen durchführen.
Nach Verkehrszeichenplan des AN.
Für bewegliche Arbeitsstelle.
Dauer der Verkehrsführung über 4 Std. bis 8 Std.
Bei Tageslicht.

Die bauausführende Firma muss bezüglich der
Kennzeichnung,Verkehrsführung und Verkehrsregelung bei
Arbeitsstellen einen Beschilderungsplan (2-fach)
aufstellen und der zuständigen Verkehrsbehörde bis
spätestens  14  Tage vor Baubeginn zur Prüfung und
Genehmigung einreichen.
Die Aufwendungen hierfür sind in die Position
Verkehrssicherung
einrichten einzurechnen.
Die Pläne müssen den Regelplänen der RSA  95  Anhang I
- VII und der ZT V-SA 97 entsprechen. Abweichungen
hiervon sind einzutragen.
Die Verkehssicherung ist über die Laufzeit des
Vertrages incl.Pflege aufrechtzuerhalten.
Evtl. Nachgenehmigungen gehen zu Lasten des AN.

Und gilt als Pauschale bis zum Ende des Auftrages.
Menge: 1,000 Psch
Leistungsbereichkatalog: 105

**02.01.0002 Verk.sich. kürzerer Dauer umsetzen*B. Tageslicht**
*** Pauschalposition
Verkehrssicherung an Arbeitsstsellen von kürzerer Dauer
umsetzen. Vorübergehende Sicherungsmaßnahmen durchführen.
Nach Verkehrszeichenplan des AN.
Menge: 1,000 Psch
Leistungsbereichkatalog: 105

### Bereich 03 PFLANZARBEITEN

#### Abschnitt 03.01 PFLANZARBEITEN

**03.01.0001 Pflanzstellen kennzeichnen**
*** Pauschalposition
StL-Nr. 2110730800
Pflanzstellen im Gelände nach Unterlagen des AG
(Pflanzplan), getrennt nach Hochstämmen, Alleebäumen,
Heistern und Pflanzeinheiten, mit unterschiedlichen
Pfählen deutlich sichtbar kennzeichnen.
Menge: 1,000 Psch
Leistungsbereichkatalog: 107

**03.01.0002 Vegetationsfläche mähen*Mähgut als Mulch beseitigen**
StL-Nr. 211070180911
Vegetationsfläche vor Beginn der Pflanzarbeiten mähen.
Fläche 'Pflanzstelle Hochstamm 5,5 x 5,5m'

Mähgut bleibt als Mulchschicht liegen.
Abfall aufnehmen und beseitigen. Entsorgen wird gesondert vergütet.
Menge: 1210,000 m2
Leistungsbereichkatalog: 107

**03.01.0003 Einschlagplatz f. Gehölze einricht. Fläche AN**
*** Pauschalposition
StL-Nr. 2110730203
Einschlagplatz für Gehölze einrichten, unterhalten und
nach Abschluss der Arbeiten räumen.
Fläche stellt AN.
Menge: 1,000 Psch
Leistungsbereichkatalog: 107

**03.01.0004 Gehölze mit Ballen einschlagen H, Al, Sol**
StL-Nr. 2110730601
Gehölze mit Ballen oder Container übersichtlich, nach
Arten und Größen getrennt, einschlagen. Ballen/ Container allseitig mit lockerem Boden oder Mulchstoff umgeben. Gehölze im Einschlag feucht halten. Liefern der
Gehölze wird gesondert vergütet.
Gehölze = Hochstämme, Alleebäume und Solitärgehölze.
Menge: 40,000 St
Leistungsbereichkatalog: 107

**03.01.0005 Boden des AG weiterverwenden Verw.AN*Aufmaß Fahrzeug**
Boden des AG aufnehmen und weiterverwenden.Nicht geeigneter Boden aus Pflanzlöchern !!
Boden der Verwertung nach Wahl des AN zuführen.
Abgerechnet wird nach Aufmaß auf dem Fahrzeug.
Menge: 4,000 m3
Leistungsbereichkatalog: 106

**03.01.0006 Austauschboden liefern einb.**
Geeigneter humoser Austauschboden liefern und einbauen.
Für Hochstämme.
Abgerechnet wird durch Aufmaß auf dem Fahrzeug.
Menge: 4,000 m3

**03.01.0007 Gütegesicherten Fertigkompost lief. Körnung 0-12 mm*lose anliefern**
StL-Nr. 2110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 4,000 m3
Leistungsbereichkatalog: 107

**03.01.0008 Bodenverbesserungsstoff liefern**
Bodenverbesserungsstoff liefern.
Bodenverbesserungsstoff "Organisches Copolymer auf
Kaliumsalzbasis"
Lieferform = Original verpackt.Für die Pflanzlöcher
ausbringen und einarbeiten.
1,500 g pro Baum.
Menge: 60,000 kg

**03.01.0009 Organischen Dünger liefern organ. Dünger**
Organischen Dünger liefern.
Organischer Baumdünger N/P/K 6/4/5
oder gleichwertig.
1,50 kg pro Baum.
Menge: 60,000 kg

**03.01.0010 Hochstamm / Alleebaum pflanzen Al, mDb 18-20 cm*unterer Astkranz Boden, DU 120 cm*Bodenverb.gesond. Boden einplan.**
StL-Nr. 2110731869918101
Hochstamm, Alleebaum, Stammbusch oder Solitär pflanzen.
Pflanzschnitt durchführen. Pflanzloch herstellen.
Brauchbaren Boden wieder einbauen. Gehölz liefern wird
gesondert vergütet.
Alleebaum, mit Drahtballen, Stammumfang 18 bis 20 cm.
Pflanzung 'Eben'

Pflanzloch '1,25 x 1,25 x 0,80 m'

Unteren Astkranz entfernen.
Gießrand aus anstehendem Boden herstellen, Mindesthöhe
des Gießrandes über der Pflanzscheibe 20 cm, Durchmesser 120 cm.
Bodenverbesserungsstoffe nach Unterlagen des AG mit dem
brauchbaren Boden vermischen. Bodenverbesserungsstoffe
werden gesondert vergütet.
Überschüssigen Boden seitlich einplanieren.
Menge: 30,000 St
Leistungsbereichkatalog: 107

**03.01.0011 Hochstamm / Alleebaum pflanzen Al, mDb 18-20 cm*Neigung 1:4-1:3*unterer Astkranz Boden, DU 120 cm*Bodenverb.gesond. Boden einplan.**
StL-Nr. 2110731861918101
Hochstamm, Alleebaum, Stammbusch oder Solitär pflanzen.
Pflanzschnitt durchführen. Pflanzloch herstellen.
Brauchbaren Boden wieder einbauen. Gehölz liefern wird
gesondert vergütet.
Alleebaum, mit Drahtballen, Stammumfang 18 bis 20 cm.
Pflanzung auf Böschung, Neigung 1:4 bis 1:3.
Pflanzloch ',25 x 1,25 x 0,80 m'

Unteren Astkranz entfernen.
Gießrand aus anstehendem Boden herstellen, Mindesthöhe
des Gießrandes über der Pflanzscheibe 20 cm, Durchmesser 120 cm.
Bodenverbesserungsstoffe nach Unterlagen des AG mit dem
brauchbaren Boden vermischen. Bodenverbesserungsstoffe
werden gesondert vergütet.
Überschüssigen Boden seitlich einplanieren.
Menge: 10,000 St
Leistungsbereichkatalog: 107

**03.01.0012 Baumverankerung (Pfahlbock) herst. Dreibock*L 3 m, DU 8-10cm geschält*Querholz halbr. 2 Bindung/Pfahl*Kokosstrick dick Verbissschutz**
StL-Nr. 2110734422212201
Baumverankerung als Pfahlbock herstellen. Pfähle gekegelt bzw. gefast und gespitzt, standfest einschlagen.
Pfahlbock mit drei Pfählen.
Pfahllänge 3,00 m, Zopfdurchmesser 8 bis 10 cm.
Pfahl aus Nadelholz geschält.
Pfahlzöpfe durch Querhölzer seitlich verbinden, Pfahlverbindung = Halbrundholz geschält, Durchmesser = 50mm.
Zwei Bindungen je Pfahl.
Bindung = Kokosstrick, dick (1 kg = 40 m), Bindung aus
doppelter 8er-Schlaufe auf Abstand umwickelt. Bindung
am Pfahl oder Querholz annageln.
Verbissschutz aus Maschendraht, Sechseckgeflecht, Ma-
schenweite 25 mm, 1,00 m hoch, anbringen und 10 cm tief
in den Boden einlassen.
Menge: 40,000 St
Leistungsbereichkatalog: 107

**03.01.0013 Wühlmausschutz herstellen*Sechseckdrahtg.**
StL-Nr. 2110734092
Wühlmausschutz herstellen. Wühlmausschutz in Pflanzloch
ausbreiten und nach dem Pflanzen am Wurzelhals verschließen.
Pflanzloch '1,25 x 1,25 x 1,00 m'

Wühlmausschutz = Sechseckdrahtgeflecht, 13 mm Maschenweite, unverzinkt.
Menge: 40,000 St
Leistungsbereichkatalog: 107

**03.01.0014 Greifvogelstange setzen Länge 5,00 m*Zopf-DU 10-12 cm imprägnieren**
StL-Nr. 211074641201
Greifvogelstange aus Nadelholz, standfest aufstellen.
Auf dem Stangenende ein 30 cm langes halbrundes Querholz, Durchmesser 5 bis 6 cm, mit Streben kippsicher
befestigen.
Länge = 5,00 m.
Zopf-Durchmesser 10 bis 12 cm.
Unteres Stangenende ca. 120 cm imprägnieren.
Menge: 4,000 St
Leistungsbereichkatalog: 107

**03.01.0015 Pflanzscheibe mulchen Pflanzsch. DU 120*Nadelholzr. 10/40 Dicke 10 cm**
StL-Nr. 211073605102
Pflanzscheibe von Gehölz gleichmäßig dick mulchen.
Pflanzscheibengröße, Durchmesser = 120 cm.
Mulchstoff = Nadelholzrinde 10/40 mm, C/N-Verhältnis
>60.
Dicke der Mulchschicht = 10 cm.
Menge: 40,000 St
Leistungsbereichkatalog: 107

**03.01.0016 Rindenschutz herstellen StU bis 20 cm*Höhe bis 2,70 m Stammschutzfarbe**
StL-Nr. 211073521201
Rindenschutz herstellen.
Stammumfang bis 20 cm.
Schutzhöhe bis 2,70 m.
Schutz = Stammschutzfarbe, Mindesthaltbarkeit 5 Jahre.
Menge: 40,000 St
Leistungsbereichkatalog: 107

**03.01.0017 Stammschutz aus Kunststoff**
Stammschutzmanschette Material: Polyethylen
UV-beständig. Farbe Grau, bestehend aus 2
Einzelmanschetten für Stammdurchmesser bis 10
cm.Abmassungen 22,5 x 29,5 cm.Materialstärke 1,5 - 2,0
cm liefern, einseiteig zusammenstecken und am Übergang
zum Wurzelbereich un den Stamm
legen.Liefernachweis:ArborGard, System Fa. Bott oder
gleichwertig.
Menge: 40,000 St

**03.01.0018 Begrenzungspfähle setzen Hartholz*Pfahl 2,00 m Zopfd.10-15 cm*Ende E.-pflege Rot**
Begrenzungspfähle zum Abgrenzen von Vegetationsflächen
nach Unterlage des AG standfest setzen.
Pfähle aus Hartholz.
Pfahllänge = 2,00 m.
Zopfdurchmesser = 10 bis 15 cm.
Pfähle bis zum Ende der Entwicklungspflege vorhalten
und entfernen.
Kopfende Rot markiert !!
Menge: 10,000 St
Leistungsbereichkatalog: 107

### Bereich 04 GEHÖLZLIEFERUNG

#### Abschnitt 04.01 HOCHSTÄMME MIT BALLEN

**04.01.0001 Acer campestre liefern**
StL-Nr. 181040019909
Acer campestre (Feldahorn) liefern.
Güte 'Alleebaum, dreimal verpflanzt, mit Drahtballen, Stammumfang 18 bis 20 cm.'

Regionales Vorkommen 'Vorkommensgebiet 4, Westdeutsches Bergland und Oberrheingraben oder Vorkommensgebiet 5, Schwarzwald,
Württembergisch-Fränkisches Hügelland und Schwäbisch-
Fränkische Alb oder Vorkommensgebiet 6, Alpen- und Al-
penvorland.'
Menge: 6,000 St
Leistungsbereichkatalog: 104

**04.01.0002 Acer platanoides liefern Al 3xv mDb 18-20*VkG 4, 5, 6**
StL-Nr. 18104003090400
Acer platanoides (Spitzahorn) liefern.
Alleebaum, dreimal verpflanzt, mit Drahtballen, Stammumfang 18 bis 20 cm.
Vorkommensgebiet 4, Westdeutsches Bergland und Oberrheingraben oder Vorkommensgebiet 5, Schwarzwald,
Württembergisch-Fränkisches Hügelland und Schwäbisch-
Fränkische Alb oder Vorkommensgebiet 6, Alpen- und Al-
penvorland.
Menge: 8,000 St
Leistungsbereichkatalog: 104

**04.01.0003 Carpinus betulus liefern*VkG 4, 5, 6**
StL-Nr. 18104105990400
Carpinus betulus (Hainbuche) liefern.
Güte 'Alleebaum, dreimal verpflanzt, mit Drahtballen, Stammumfang 18 bis 20 cm.'

Vorkommensgebiet 4, Westdeutsches Bergland und Oberrheingraben oder Vorkommensgebiet 5, Schwarzwald,
Württembergisch-Fränkisches Hügelland und Schwäbisch-
Fränkische Alb oder Vorkommensgebiet 6, Alpen- und Al-
penvorland.
Menge: 6,000 St
Leistungsbereichkatalog: 104

**04.01.0004 Quercus robur liefern Al C 65 18-20*VkG 4**
StL-Nr. 18104503150400
Quercus robur (Stieleiche) liefern.
Alleebaum, im Container, Inhalt 65 Liter, Stammumfang
18 bis 20 cm.
Vorkommensgebiet 4, Westdeutsches Bergland und Oberrheingraben.
Menge: 6,000 St
Leistungsbereichkatalog: 104

**04.01.0005 Tilia cordata liefern Al 3xv mDb 18-20*VkG 4**
StL-Nr. 18104703090400
Tilia cordata (Winterlinde) liefern.
Alleebaum, dreimal verpflanzt, mit Drahtballen, Stammumfang 18 bis 20 cm.
Vorkommensgebiet 4, Westdeutsches Bergland und Oberrheingraben.
Menge: 8,000 St
Leistungsbereichkatalog: 104

**04.01.0006 Tilia tomentosa liefern Al 3xv mDb 18-20**
StL-Nr. 1810471104
Tilia tomentosa (Silberlinde) liefern.
Alleebaum, dreimal verpflanzt, mit Drahtballen, Stammumfang 18 bis 20 cm.
Menge: 6,000 St
Leistungsbereichkatalog: 104

### Bereich 05 PFLEGEARBEITEN 2027

#### Abschnitt 05.01 FERTIGSTELLUNGSPFLEGE 2027

**05.01.0001 Einzelgehölz pflegen 1. Pflegegang*Fertigst.pflege Pflanzsch. jäten*Mulde, DU 120 cm Pfl.sch ü. 100 cm**
StL-Nr. 2110761811144000
Hochstamm, Stammbusch, Solitärpflanze oder Heister in
Einzelstellung pflegen. Unerwünschter Aufwuchs nach
Wahl des AN verwerten.
Erster Pflegegang.
Während der Fertigstellungspflege.
Pflanzscheibe, gemulcht, jäten.
Gießrand aus anstehendem Boden erhalten, Gießmuldenhöhe
20 cm, Durchmesser 120 cm.
Pflanzscheibengröße, Durchmesser über 100 cm.
Menge: 40,000 St
Leistungsbereichkatalog: 107

**05.01.0002 Einzelgehölz pflegen 2. Pflegegang*Fertigst.pflege Pflanzsch. jäten*Mulde, DU 120 cm Pfl.sch ü. 100 cm**
StL-Nr. 2110761821144000
Hochstamm, Stammbusch, Solitärpflanze oder Heister in
Einzelstellung pflegen. Unerwünschter Aufwuchs nach
Wahl des AN verwerten.
Zweiter Pflegegang.
Während der Fertigstellungspflege.
Pflanzscheibe, gemulcht, jäten.
Gießrand aus anstehendem Boden erhalten, Gießmuldenhöhe
20 cm, Durchmesser 120 cm.
Pflanzscheibengröße, Durchmesser über 100 cm.
Menge: 40,000 St
Leistungsbereichkatalog: 107

**05.01.0003 Einzelgehölz pflegen 3. Pflegegang*Fertigst.pflege Pflanzsch. jäten*Mulde, DU 120 cm Pfl.sch ü. 100 cm*Stamm u. Stock Bindung nachbess.*richten,entfernen**
StL-Nr. 2110761831144213
Hochstamm, Stammbusch, Solitärpflanze oder Heister in
Einzelstellung pflegen. Unerwünschter Aufwuchs nach
Wahl des AN verwerten.
Dritter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**05.01.0004 Rasen mähen*1. Pflegegang Fertigst.pflege*Mähgut bleibt Höhe 4-6 cm**
StL-Nr. 21107606091111
Rasen mähen.
Mähfläche 'um Hochstämme 5,5 x 5,5m'

Erster Pflegegang.
Während der Fertigstellungspflege.
Mähgut bleibt liegen.
Schnitthöhe 4 bis 6 cm.
Menge: 1210,000 m2
Leistungsbereichkatalog: 107

**05.01.0005 Rasen mähen*2. Pflegegang Fertigst.pflege*Mähgut bleibt Höhe 4-6 cm**
StL-Nr. 21107606092111
Rasen mähen.
Mähfläche 'um Hochstämme 5,5 x 5,5m'

Zweiter Pflegegang.
Während der Fertigstellungspflege.
Mähgut bleibt liegen.
Schnitthöhe 4 bis 6 cm.
Menge: 1210,000 m2
Leistungsbereichkatalog: 107

**05.01.0006 Rasen mähen*3. Pflegegang Fertigst.pflege*Mähgut bleibt Höhe 4-6 cm**
StL-Nr. 21107606093111
Rasen mähen.
Mähfläche 'um Hochstämme 5,5 x 5,5m'

Dritter Pflegegang.
Während der Fertigstellungspflege.
Mähgut bleibt liegen.
Schnitthöhe 4 bis 6 cm.
Menge: 1210,000 m2
Leistungsbereichkatalog: 107

**05.01.0007 Einzelgehölz wässern, 12 AG 2027**
Einzelgehölz wässern, Wasser liefern. Bodenart, Exposition und Standort nach Unterlagen des AG. Wurzelraum ausreichend durchfeuchten.
Abgerechnet wird die Wässerung aller Gehölze pro Jahr.

Hinweis auf die ZTV La-STB 18: 'Die vorgesehene Wassermenge ist je Wässerungsgang in der Regel in 2-3 Gaben auszubringen'.
Gehölz: siehe Tabelle
Anzahl der Wässerungsgänge 12 AG
Mindestwassermenge je Pflanze pro Wässerungsgang:
siehe Tabelle
Während der Fertigstellungspflege.

Wasserbedarfsmenge je Gießgang 2027 (2-wöchig)

40  Hochstämme je  100  l=  4,00  m³

| Arbeits- gang | Datum d. Ausführung | KW | Gesamtmenge in m³ |
| --- | --- | --- | --- |
| 1 | 29.03. - 02.04.27 | 14 | 4,00 |
| 2 | 12.04. - 16.04.27 | 16 | 4,00 |
| 3 | 26.04. - 30.04.27 | 18 | 4,00 |
| 4 | 10.05. - 14.05.27 | 20 | 4,00 |
| 5 | 24.05. - 28.05.27 | 22 | 4,00 |
| 6 | 07.06. - 11.06.27 | 24 | 4,00 |
| 7 | 21.06. - 25.06.27 | 26 | 4,00 |
| 8 | 05.07. - 09.07.27 | 28 | 4,00 |
| 9 | 19.07. - 23.07.27 | 30 | 4,00 |
| 10 | 22.08. - 06.08.27 | 32 | 4,00 |
| 11 | 16.08. - 20.08.27 | 34 | 4,00 |
| 12 | 30.08. - 03.09.27 | 36 | 4,00 |
| Gesamt-menge |  |  | 48,00 |
Menge: 48,000 m3
Leistungsbereichkatalog: 107

### Bereich 06 PFLEGEARBEITEN 2028 - 2031

#### Abschnitt 06.01 ENTWICKLUNGSPFLEGE 2 Jahr 2028

**06.01.0001 Einzelgehölz wässern, 12 AG 2028**
Einzelgehölz wässern, Wasser liefern. Bodenart, Exposition und Standort nach Unterlagen des AG. Wurzelraum ausreichend durchfeuchten.
Abgerechnet wird die Wässerung aller Gehölze pro Jahr.

Hinweis auf die ZTV La-STB 18: 'Die vorgesehene Wassermenge ist je Wässerungsgang in der Regel in 2-3 Gaben auszubringen'.
Gehölz: siehe Tabelle
Anzahl der Wässerungsgänge 12 AG
Mindestwassermenge je Pflanze pro Wässerungsgang:
siehe Tabelle
Während der Fertigstellungspflege.

Wasserbedarfsmenge je Gießgang 2028 (2-wöchig)

40  Hochstämme je  100  l=  4,00  m³

| Arbeits- gang | Datum d. Ausführung | KW | Gesamtmenge in m³ |
| --- | --- | --- | --- |
| 1 | 27.03. - 31.03.28 | 14 | 4,00 |
| 2 | 10.04. - 14.04.28 | 16 | 4,00 |
| 3 | 24.04. - 28.04.28 | 18 | 4,00 |
| 4 | 08.05. - 12.05.28 | 20 | 4,00 |
| 5 | 22.05. - 26.05.28 | 22 | 4,00 |
| 6 | 05.06. - 09.06.28 | 24 | 4,00 |
| 7 | 19.06. - 23.06.28 | 26 | 4,00 |
| 8 | 03.07. - 07.07.28 | 28 | 4,00 |
| 9 | 17.07. - 21.07.28 | 30 | 4,00 |
| 10 | 31.07. - 04.08.28 | 32 | 4,00 |
| 11 | 14.08. - 18.08.28 | 34 | 4,00 |
| 12 | 28.08. - 01.09.28 | 36 | 4,00 |
| Gesamt-menge |  |  | 48,00 |
Menge: 48,000 m3
Leistungsbereichkatalog: 107

**06.01.0002 Einzelgehölz pflegen 1. Pflegegang*E.-pflege 1. Jahr Pflanzsch. jäten*Mulde, DU 120 cm Pfl.sch ü. 100 cm*Stamm u. Stock Bindung nachbess.**
StL-Nr. 2110761812144210
Hochstamm, Stammbusch, Solitärpflanze oder Heister in
Einzelstellung pflegen. Unerwünschter Aufwuchs nach
Wahl des AN verwerten.
Erster Pflegegang.
Während der Entwicklungspflege im 1. Pflegejahr.
Pflanzscheibe, gemulcht, jäten.
Gießrand aus anstehendem Boden erhalten, Gießmuldenhöhe
20 cm, Durchmesser 120 cm.
Pflanzscheibengröße, Durchmesser über 100 cm.
Stamm- und Stockaustriebe entfernen und nach Wahl des
AN verwerten.
Pfähle und Bindungen nachbessern, zu enge Bindungen lockern. Ersetzen fehlender Pfähle wird gesondert
vergütet.
Menge: 40,000 St
Leistungsbereichkatalog: 107

**06.01.0003 Einzelgehölz pflegen 2. Pflegegang*E.-pflege 1. Jahr Pflanzsch. jäten*Mulde, DU 120 cm Pfl.sch ü. 100 cm*Stamm u. Stock Bindung nachbess.**
StL-Nr. 2110761822144210
Hochstamm, Stammbusch, Solitärpflanze oder Heister in
Einzelstellung pflegen. Unerwünschter Aufwuchs nach
Wahl des AN verwerten.
Zweiter Pflegegang.
Während der Entwicklungspflege im 1. Pflegejahr.
Pflanzscheibe, gemulcht, jäten.
Gießrand aus anstehendem Boden erhalten, Gießmuldenhöhe
20 cm, Durchmesser 120 cm.
Pflanzscheibengröße, Durchmesser über 100 cm.
Stamm- und Stockaustriebe entfernen und nach Wahl des
AN verwerten.
Pfähle und Bindungen nachbessern, zu enge Bindungen lockern. Ersetzen fehlender Pfähle wird gesondert
vergütet.
Menge: 40,000 St
Leistungsbereichkatalog: 107

**06.01.0004 Rasen mähen*1. Pflegegang E.-pflege 1. Jahr*Mähgut bleibt Höhe 4-6 cm**
StL-Nr. 21107606091211
Rasen mähen.
Mähfläche 'um Hochstämme 5,5 x 5,5m'

Erster Pflegegang.
Während der Entwicklungspflege im 1. Pflegejahr.
Mähgut bleibt liegen.
Schnitthöhe 4 bis 6 cm.
Menge: 1210,000 m2
Leistungsbereichkatalog: 107

**06.01.0005 Rasen mähen*2. Pflegegang E.-pflege 1. Jahr*Mähgut bleibt Höhe 4-6 cm**
StL-Nr. 21107606092211
Rasen mähen.
Mähfläche 'um Hochstämme 5,5 x 5,5m'

Zweiter Pflegegang.
Während der Entwicklungspflege im 1. Pflegejahr.
Mähgut bleibt liegen.
Schnitthöhe 4 bis 6 cm.
Menge: 1210,000 m2
Leistungsbereichkatalog: 107

**06.01.0006 Organischen Dünger liefern organ. Dünger**
Organischen Dünger für Einzelgehölze liefern.
Gehölz = Hochstamm, Alleebaum, Stammbusch.
Organischer Baumdünger N/P/K 6/4/5
oder gleichwertig.
Menge: 60,000 kg

**06.01.0007 Dünger ausbringen*NPKMg-Dünger 1,50 Kg/Gehölz*Einzelgehölz**
Dünger ausbringen. Dünger liefern wird gesondert
vergütet.
Fläche 'Baumscheibe Einzelgehölz'

NPK-Dünger, 6/4/5.
Ausbringmenge = 1,500 kg/Gehölz.
Vegetation = Einzelgehölz
Menge: 60,000 kg

#### Abschnitt 06.02 ENTWICKLUNGSPFLEGE 3 Jahr 2029

**06.02.0001 Einzelgehölz wässern, 12 AG 2029**
Einzelgehölz wässern, Wasser liefern. Bodenart, Exposition und Standort nach Unterlagen des AG. Wurzelraum ausreichend durchfeuchten.
Abgerechnet wird die Wässerung aller Gehölze pro Jahr.

Hinweis auf die ZTV La-STB 18: 'Die vorgesehene Wassermenge ist je Wässerungsgang in der Regel in 2-3 Gaben auszubringen'.
Gehölz: siehe Tabelle
Anzahl der Wässerungsgänge 12 AG
Mindestwassermenge je Pflanze pro Wässerungsgang:
siehe Tabelle
Während der Fertigstellungspflege.

Wasserbedarfsmenge je Gießgang 2029 (2-wöchig)

40  Hochstämme je  100  l=  4,00  m³

| Arbeits- gang | Datum d. Ausführung | KW | Gesamtmenge in m³ |
| --- | --- | --- | --- |
| 1 | 02.04. - 06.04.29 | 14 | 4,00 |
| 2 | 16.04. - 20.04.29 | 16 | 4,00 |
| 3 | 30.04. - 04.05.29 | 18 | 4,00 |
| 4 | 14.05. - 18.05.29 | 20 | 4,00 |
| 5 | 28.05. - 01.06.29 | 22 | 4,00 |
| 6 | 11.05. - 15.06.29 | 24 | 4,00 |
| 7 | 25.06. - 26.06.29 | 26 | 4,00 |
| 8 | 09.07. - 13.07.29 | 28 | 4,00 |
| 9 | 23.07. - 27.07.29 | 30 | 4,00 |
| 10 | 06.08. - 10.08.29 | 32 | 4,00 |
| 11 | 20.08. - 24.08.29 | 34 | 4,00 |
| 12 | 03.09. - 07.09.29 | 36 | 4,00 |
| Gesamt-menge |  |  | 48,00 |
Menge: 48,000 m3
Leistungsbereichkatalog: 107

**06.02.0002 Einzelgehölz pflegen 1. Pflegegang*E.-pflege 2. Jahr Pflanzsch. jäten*Mulde, DU 120 cm Pfl.sch ü. 100 cm*Stamm u. Stock Bindung nachbess.**
StL-Nr. 2110761813144210
Hochstamm, Stammbusch, Solitärpflanze oder Heister in
Einzelstellung pflegen. Unerwünschter Aufwuchs nach
Wahl des AN verwerten.
Erster Pflegegang.
Während der Entwicklungspflege im 2. Pflegejahr.
Pflanzscheibe, gemulcht, jäten.
Gießrand aus anstehendem Boden erhalten, Gießmuldenhöhe
20 cm, Durchmesser 120 cm.
Pflanzscheibengröße, Durchmesser über 100 cm.
Stamm- und Stockaustriebe entfernen und nach Wahl des
AN verwerten.
Pfähle und Bindungen nachbessern, zu enge Bindungen lockern. Ersetzen fehlender Pfähle wird gesondert
vergütet.
Menge: 40,000 St
Leistungsbereichkatalog: 107

**06.02.0003 Einzelgehölz pflegen 2. Pflegegang*E.-pflege 2. Jahr Pflanzsch. jäten*Mulde, DU 120 cm Pfl.sch ü. 100 cm*Stamm u. Stock Bindung nachbess.**
StL-Nr. 2110761823144210
Hochstamm, Stammbusch, Solitärpflanze oder Heister in
Einzelstellung pflegen. Unerwünschter Aufwuchs nach
Wahl des AN verwerten.
Zweiter Pflegegang.
Während der Entwicklungspflege im 2. Pflegejahr.
Pflanzscheibe, gemulcht, jäten.
Gießrand aus anstehendem Boden erhalten, Gießmuldenhöhe
20 cm, Durchmesser 120 cm.
Pflanzscheibengröße, Durchmesser über 100 cm.
Stamm- und Stockaustriebe entfernen und nach Wahl des
AN verwerten.
Pfähle und Bindungen nachbessern, zu enge Bindungen lockern. Ersetzen fehlender Pfähle wird gesondert
vergütet.
Menge: 40,000 St
Leistungsbereichkatalog: 107

**06.02.0004 Rasen mähen*1. Pflegegang E.-pflege 2. Jahr*Mähgut bleibt Höhe 4-6 cm**
StL-Nr. 21107606091311
Rasen mähen.
Mähfläche 'um Hochstämme 5,5 x 5,5m'

Erster Pflegegang.
Während der Entwicklungspflege im 2. Pflegejahr.
Mähgut bleibt liegen.
Schnitthöhe 4 bis 6 cm.
Menge: 1210,000 m2
Leistungsbereichkatalog: 107

**06.02.0005 Rasen mähen*2. Pflegegang E.-pflege 2. Jahr*Mähgut bleibt Höhe 4-6 cm**
StL-Nr. 21107606092311
Rasen mähen.
Mähfläche 'um Hochstämme 5,5 x 5,5m'

Zweiter Pflegegang.
Während der Entwicklungspflege im 2. Pflegejahr.
Mähgut bleibt liegen.
Schnitthöhe 4 bis 6 cm.
Menge: 1210,000 m2
Leistungsbereichkatalog: 107

**06.02.0006 Baumverankerung entfernen Dreibock*Verank. Verw. AN**
StL-Nr. 2110762431
Baumverankerung einschl. Bindung entfernen.
Verankerung = Dreibock.
Verankerung nach Wahl des AN verwerten.
Menge: 40,000 St
Leistungsbereichkatalog: 107

**06.02.0007 Greifvogelstange entfernen imprägniert**
StL-Nr. 2110746601
Greifvogelstange aus Nadelholz, entfernen und nach Wahl
des AN verwerten.
Etwa 120 cm der Greifvogelstange sind imprägniert.
Menge: 3,000 St
Leistungsbereichkatalog: 107

**06.02.0008 Organischen Dünger liefern organ. Dünger**
Organischen Dünger für Einzelgehölze liefern.
Gehölz = Hochstamm, Alleebaum, Stammbusch.
Organischer Baumdünger N/P/K 6/4/5
oder gleichwertig.
Menge: 6,000 kg

**06.02.0009 Dünger ausbringen*NPKMg-Dünger 1,50 Kg/Gehölz*Einzelgehölz**
Dünger ausbringen. Dünger liefern wird gesondert
vergütet.
Fläche 'Baumscheibe Einzelgehölz'

NPK-Dünger, 6/4/5.
Ausbringmenge = 200 g/Gehölz.
Vegetation = Einzelgehölz
Menge: 60,000 kg

**06.02.0010 Pflanzscheibe mulchen Pflanzsch. DU 120*Nadelholzr. 10/40 Dicke 10 cm**
StL-Nr. 211073605102
Pflanzscheibe von Gehölz gleichmäßig dick mulchen.
Pflanzscheibengröße, Durchmesser = 120 cm.
Mulchstoff = Nadelholzrinde 10/40 mm, C/N-Verhältnis
>60.
Dicke der Mulchschicht = 10 cm.
Menge: 40,000 St
Leistungsbereichkatalog: 107

**06.02.0011 Erziehungsschn. an Jungbaum durchf. 4,5m neben Straße*Baumhöhe ü. 4-6 m Stammh. ü. 3-4 m*Kronen-DU ü. 2-3m auf Astring schn.*ungeschnitten Leittrieb freist.**
StL-Nr. 2110772822321101
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort = bis 4,50 m vom Fahrbahnrand entfernt.
Baumhöhe über 4,00 m bis 6,00 m.
Stammhöhe über 3,00 m bis 4,00 m.
Kronendurchmesser über 2,00 m bis 3,00 m.
Äste des unteren Astkranzes zur Stammverlängerung auf
Astring entfernen.
Pflegezustand = bisher ungeschnitten.
Leittrieb freistellen.
Menge: 40,000 St
Leistungsbereichkatalog: 107

#### Abschnitt 06.03 ENTWICKLUNGSPFLEGE 4 Jahr 2030

**06.03.0001 Einzelgehölz wässern, 12 AG 2030**
Einzelgehölz wässern, Wasser liefern. Bodenart, Exposition und Standort nach Unterlagen des AG. Wurzelraum ausreichend durchfeuchten.
Abgerechnet wird die Wässerung aller Gehölze pro Jahr.

Hinweis auf die ZTV La-STB 18: 'Die vorgesehene Wassermenge ist je Wässerungsgang in der Regel in 2-3 Gaben auszubringen'.
Gehölz: siehe Tabelle
Anzahl der Wässerungsgänge 12 AG
Mindestwassermenge je Pflanze pro Wässerungsgang:
siehe Tabelle
Während der Fertigstellungspflege.

Wasserbedarfsmenge je Gießgang 2030 (2-wöchig)

40  Hochstämme je  100  l=  4,00  m³

| Arbeits- gang | Datum d. Ausführung | KW | Gesamtmenge in m³ |
| --- | --- | --- | --- |
| 1 | 01.04. - 05.04.30 | 14 | 4,00 |
| 2 | 15.04. - 19.04.30 | 16 | 4,00 |
| 3 | 29.04. - 03.05.30 | 18 | 4,00 |
| 4 | 13.05. - 17.05.30 | 20 | 4,00 |
| 5 | 27.05. - 31.05.30 | 22 | 4,00 |
| 6 | 10.06. - 14.06.30 | 24 | 4,00 |
| 7 | 24.06. - 28.06.30 | 26 | 4,00 |
| 8 | 08.07. - 12.07.30 | 28 | 4,00 |
| 9 | 22.07. - 26.07.30 | 30 | 4,00 |
| 10 | 05.08. - 09.08.30 | 32 | 4,00 |
| 11 | 19.08. - 23.08.30 | 34 | 4,00 |
| 12 | 02.09. - 06.09.30 | 36 | 4,00 |
| Gesamt-menge |  |  | 48,00 |
Menge: 48,000 m3
Leistungsbereichkatalog: 107

**06.03.0002 Einzelgehölz pflegen 1. Pflegegang*E.-pflege 3. Jahr Pflanzsch. jäten*Mulde, DU 120 cm Pfl.sch ü. 100 cm*Stamm u. Stock**
StL-Nr. 2110761814144200
Hochstamm, Stammbusch, Solitärpflanze oder Heister in
Einzelstellung pflegen. Unerwünschter Aufwuchs nach
Wahl des AN verwerten.
Erster Pflegegang.
Während der Entwicklungspflege im 3. Pflegejahr.
Pflanzscheibe, gemulcht, jäten.
Gießrand aus anstehendem Boden erhalten, Gießmuldenhöhe
20 cm, Durchmesser 120 cm.
Pflanzscheibengröße, Durchmesser über 100 cm.
Stamm- und Stockaustriebe entfernen und nach Wahl des
AN verwerten.
Menge: 40,000 St
Leistungsbereichkatalog: 107

**06.03.0003 Einzelgehölz pflegen 2. Pflegegang*E.-pflege 3. Jahr Pflanzsch. jäten*Mulde, DU 120 cm Pfl.sch ü. 100 cm*Stamm u. Stock**
StL-Nr. 2110761824144200
Hochstamm, Stammbusch, Solitärpflanze oder Heister in
Einzelstellung pflegen. Unerwünschter Aufwuchs nach
Wahl des AN verwerten.
Zweiter Pflegegang.
Während der Entwicklungspflege im 3. Pflegejahr.
Pflanzscheibe, gemulcht, jäten.
Gießrand aus anstehendem Boden erhalten, Gießmuldenhöhe
20 cm, Durchmesser 120 cm.
Pflanzscheibengröße, Durchmesser über 100 cm.
Stamm- und Stockaustriebe entfernen und nach Wahl des
AN verwerten.
Menge: 40,000 St
Leistungsbereichkatalog: 107

**06.03.0004 Rasen mähen*1. Pflegegang E.-pflege 3. Jahr*Mähgut bleibt Höhe 4-6 cm**
StL-Nr. 21107606091411
Rasen mähen.
Mähfläche 'um Hochstämme 5,5 x 5,5m'

Erster Pflegegang.
Während der Entwicklungspflege im 3. Pflegejahr.
Mähgut bleibt liegen.
Schnitthöhe 4 bis 6 cm.
Menge: 1210,000 m2
Leistungsbereichkatalog: 107

**06.03.0005 Rasen mähen*2. Pflegegang E.-pflege 3. Jahr*Mähgut bleibt Höhe 4-6 cm**
StL-Nr. 21107606092411
Rasen mähen.
Mähfläche 'um Hochstämme 5,5 x 5,5m'

Zweiter Pflegegang.
Während der Entwicklungspflege im 3. Pflegejahr.
Mähgut bleibt liegen.
Schnitthöhe 4 bis 6 cm.
Menge: 1210,000 m2
Leistungsbereichkatalog: 107

**06.03.0006 Organischen Dünger liefern organ. Dünger**
Organischen Dünger für Einzelgehölze liefern.
Gehölz = Hochstamm, Alleebaum, Stammbusch.
Organischer Baumdünger N/P/K 6/4/5
oder gleichwertig.
Menge: 60,000 kg

**06.03.0007 Dünger ausbringen*NPKMg-Dünger 1,50 Kg/Gehölz*Einzelgehölz**
Dünger ausbringen. Dünger liefern wird gesondert
vergütet.
Fläche 'Baumscheibe Einzelgehölz'

NPK-Dünger, 6/4/5.
Ausbringmenge = 1,500 g/Gehölz.
Vegetation = Einzelgehölz
Menge: 60,000 kg

#### Abschnitt 06.04 ENTWICKLUNGSPFLEGE 5 Jahr 2031

**06.04.0001 Einzelgehölz wässern, 12 AG 2031**
Einzelgehölz wässern, Wasser liefern. Bodenart, Exposition und Standort nach Unterlagen des AG. Wurzelraum ausreichend durchfeuchten.
Abgerechnet wird die Wässerung aller Gehölze pro Jahr.

Hinweis auf die ZTV La-STB 18: 'Die vorgesehene Wassermenge ist je Wässerungsgang in der Regel in 2-3 Gaben auszubringen'.
Gehölz: siehe Tabelle
Anzahl der Wässerungsgänge 12 AG
Mindestwassermenge je Pflanze pro Wässerungsgang:
siehe Tabelle
Während der Fertigstellungspflege.

Wasserbedarfsmenge je Gießgang 2031 (2-wöchig)

38  Hochstämme je  100  l=  3,80  m³

| Arbeits- gang | Datum d. Ausführung | KW | Gesamtmenge in m³ |
| --- | --- | --- | --- |
| 1 | 31.03. - 04.04.31 | 14 | 3,80 |
| 2 | 14.04. - 18.04.31 | 16 | 3,80 |
| 3 | 28.04. - 02.05.31 | 18 | 3,80 |
| 4 | 12.05. - 16.05.31 | 20 | 3,80 |
| 5 | 26.05. - 30.06.31 | 22 | 3,80 |
| 6 | 09.06. - 13.06.31 | 24 | 3,80 |
| 7 | 23.06. - 27.06.31 | 26 | 3,80 |
| 8 | 07.07. - 11.07.31 | 28 | 3,80 |
| 9 | 21.07. - 25.07.31 | 30 | 3,80 |
| 10 | 04.08. - 08.08.31 | 32 | 3,80 |
| 11 | 18.08. - 22.08.31 | 34 | 3,80 |
| 12 | 01.09. - 05.09.31 | 36 | 3,80 |
| Gesamt-menge |  |  | 45,60 |
Menge: 48,000 m3
Leistungsbereichkatalog: 107

**06.04.0002 Einzelgehölz pflegen 1. Pflegegang*E.-pflege 4. Jahr Pflanzsch. jäten*Mulde, DU 120 cm Pfl.sch ü. 100 cm*Stamm u. Stock**
StL-Nr. 2110761815144200
Hochstamm, Stammbusch, Solitärpflanze oder Heister in
Einzelstellung pflegen. Unerwünschter Aufwuchs nach
Wahl des AN verwerten.
Erster Pflegegang.
Während der Entwicklungspflege im 4. Pflegejahr.
Pflanzscheibe, gemulcht, jäten.
Gießrand aus anstehendem Boden erhalten, Gießmuldenhöhe
20 cm, Durchmesser 120 cm.
Pflanzscheibengröße, Durchmesser über 100 cm.
Stamm- und Stockaustriebe entfernen und nach Wahl des
AN verwerten.
Menge: 40,000 St
Leistungsbereichkatalog: 107

**06.04.0003 Einzelgehölz pflegen 2. Pflegegang*E.-pflege 4. Jahr Pflanzsch. jäten*Mulde, DU 120 cm Pfl.sch ü. 100 cm*Stamm u. Stock**
StL-Nr. 2110761825144200
Hochstamm, Stammbusch, Solitärpflanze oder Heister in
Einzelstellung pflegen. Unerwünschter Aufwuchs nach
Wahl des AN verwerten.
Zweiter Pflegegang.
Während der Entwicklungspflege im 4. Pflegejahr.
Pflanzscheibe, gemulcht, jäten.
Gießrand aus anstehendem Boden erhalten, Gießmuldenhöhe
20 cm, Durchmesser 120 cm.
Pflanzscheibengröße, Durchmesser über 100 cm.
Stamm- und Stockaustriebe entfernen und nach Wahl des
AN verwerten.
Menge: 40,000 St
Leistungsbereichkatalog: 107

**06.04.0004 Rasen mähen*1. Pflegegang*Mähgut bleibt Höhe 4-6 cm**
StL-Nr. 21107606091911
Rasen mähen.
Mähfläche 'um Hochstämme 5,5 x 5,5m'

Erster Pflegegang.
Während 'Entwicklungspflege 4 Jahr'

Mähgut bleibt liegen.
Schnitthöhe 4 bis 6 cm.
Menge: 1210,000 m2
Leistungsbereichkatalog: 107

**06.04.0005 Rasen mähen*2. Pflegegang*Mähgut bleibt Höhe 4-6 cm**
StL-Nr. 21107606092911
Rasen mähen.
Mähfläche 'um Hochstämme 5,5 x 5,5m'

Zweiter Pflegegang.
Während 'Entwicklungspflege 4 Jahr'

Mähgut bleibt liegen.
Schnitthöhe 4 bis 6 cm.
Menge: 1210,000 m2
Leistungsbereichkatalog: 107

**06.04.0006 Organischen Dünger liefern organ. Dünger**
Organischen Dünger für Einzelgehölze liefern.
Gehölz = Hochstamm, Alleebaum, Stammbusch.
Organischer Baumdünger N/P/K 6/4/5
oder gleichwertig.
Menge: 60,000 kg

**06.04.0007 Dünger ausbringen*NPKMg-Dünger 1,50 Kg/Gehölz*Einzelgehölz**
Dünger ausbringen. Dünger liefern wird gesondert
vergütet.
Fläche 'Baumscheibe Einzelgehölz'

NPK-Dünger, 6/4/5.
Ausbringmenge = 1,500 kg/Gehölz.
Vegetation = Einzelgehölz
Menge: 60,000 kg

**06.04.0008 Pflanzscheibe mulchen Pflanzsch. DU 120*Nadelholzr. 10/40 Dicke 10 cm**
StL-Nr. 211073605102
Pflanzscheibe von Gehölz gleichmäßig dick mulchen.
Pflanzscheibengröße, Durchmesser = 120 cm.
Mulchstoff = Nadelholzrinde 10/40 mm, C/N-Verhältnis
>60.
Dicke der Mulchschicht = 10 cm.
Menge: 40,000 St
Leistungsbereichkatalog: 107

**06.04.0009 Erziehungsschn. an Jungbaum durchf. 4,5m neben Straße*Baumhöhe ü. 4-6 m Stammh. ü. 3-4 m*Kronen-DU ü. 2-3m auf Astring schn.*ungeschnitten Leittrieb freist.**
StL-Nr. 2110772822321101
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort = bis 4,50 m vom Fahrbahnrand entfernt.
Baumhöhe über 4,00 m bis 6,00 m.
Stammhöhe über 3,00 m bis 4,00 m.
Kronendurchmesser über 2,00 m bis 3,00 m.
Äste des unteren Astkranzes zur Stammverlängerung auf
Astring entfernen.
Pflegezustand = bisher ungeschnitten.
Leittrieb freistellen.
Menge: 40,000 St
Leistungsbereichkatalog: 107
